# Betriebsgebäude Tierpark Walldorf
Angebotsaufforderung (GAEB DA XML 3.2, DA83)
Projekt: wa28
Währung: EUR
Vergabeart: Beschränkte Ausschreibung
Erstellt mit: GXML Toolbox V3.3 R20200224, ORCA AVA 23.2.1 - Professional Edition 23.02.01, 07.05.2026

## 1. Baubeschreibung
Baubeschreibung

Angaben zum Bauvorhaben

Name und Anschrift des Auftraggebers:
Stadt Walldorf
Nusslocher Straße 45
69190 Walldorf

Lagebeschreibung
Die Planung sieht den Neubau des Betriebshofs im südlichen Grundstücksbereich des Tierparks im nordwestlichen Standrand der Stadt Walldorf vor.
Die Zufahrt des Waldgrundstücks erfolgt über die Schwetzinger Str. 99.  Zufahrtswege und Lagerflächen sind beengt, es wird empfohlen, das Baugrundstück vor Angebotsabgabe zu besichtigen.

Baukonstruktion
Die bauliche Grundkonstruktion des eingeschoßigen, nicht unterkellerten Längsbaus ist als Holzkonstruktionen vorgesehen, welches das Satteldach mit 22° Dachneigung ausbildet. Holzfachwerkträger in einem Achsraster von 5,0 m bilden das statischen Grundgerüst mit 10 konstruktiven Achsen für eine Gebäudelänge von 45m. Das tief auskragende Dach überspannt beidseitig das Gebäude mit jeweils 2,00m über der Gebäudebreite von ca. 11,50m. Das Gebäude ist der Gebäudeklasse 3 zuzuordnen und das Dach einschließlich Dachboden sind in F0 auszuführen. Bei allen tragenden Bauteilen ist die Brandschutzanforderung F30 erforderlich. Für den Schallschutz innerhalb des Betriebsgebäudes werden keine Anforderungen gestellt.

In die Holzkonstruktion eingestellt, sind auf einer Betonbodenplatte für die Außenwände Hochlochziegel aus Ton in einer Stärke von 42,5 cm gemauert, Innenwände in 24cm, bzw. 17,5cm starkem HLZ-Mauerwerk mit einer Beton-Ringankerebene. Der obere Abschluss der Außenwände wird in einer Holzständerkonstruktion hergestellt.
In die Bodenplatte eingelassen sind alle erforderlichen Bodenrinnen und Abläufe.

Haustechnik
Auf der Ebene des in Teilabschnitten befindlichen Dachbodens erfolgt die Technikverteilung und die Positionierung von haustechnischen Anlagen. Auch die kleineren Personal- und Sanitärräume erhalten auf Ringankerhöhe eine einfache Deckenlage. Die Dachbodenebene ist zu Montage- und Revisionszwecken begehbar bzw. belastbar.

Die große Dachfläche, die mit Stahlblechprofildeckung gedeckt wird, erhält fast vollflächig PV-Solarpaneele-Belegung. Dachdurchdringungen sind auf das minimalste beschränkt.
Die Wärmeversorgung erfolgt über Luftwärmepumpenheizung mit geeigneter AP-Heizkörperverteilung.

Haustechnik-Installationen erfolgen Aufputz.

Angaben zur Örtlichkeit

Anschrift der Baustelle
Tierpark Walldorf
Schwetzinger Straße 99
69190 Walldorf

Lage des Grundstücks
Der Tierpark Walldorf befindet sich im Norden Walldorfs in nächster Nähe zum Schulzentrum. Das Betriebsgebäude soll auf einem derzeit unbebauten, als Pferdekoppel und Lagerfläche genutzten Teilbereich errichtet werden. Die Zufahrt findet über einen befestigten Weg von der Schwetzinger Straße im Norden her statt. Parallel zum Weg, im östlichen Teil des Baufelds, verläuft ein Kanal und eine Trinkwasserleitung. Das Baufeld umfasst eine Fläche von rd. 55 m x 35 m. Das Bestandsgelände verläuft vergleichsweise eben und liegt, auf Grundlage der erfolgten Höheneinmessungen im Rahmen der Baugrunderkundung, bei im Mittel rd. 103,6 m+NHN.

Angaben zur Baustelle
Baugrund / Bodenverhältnisse:
Der Untergrund wird im Untersuchungsbereich von oben nach unten geologisch wie folgt aufgebaut:
- Grasnarbe/ Oberboden
- Auffüllungen
- Flussablagerungen (Rhein)
Der Grundwasserstand wurde zum Untersuchungszeitpunkt in einer Tiefe von im Mittel rd. 4,0 m u. Geländeoberkante (u. GOK) bzw. auf einer Höhenkote von rd. 99,7 m+NHN eingemessen. Das Baugelände liegt nach [U7] innerhalb der amtlich festgesetzten Zone IIIB des Wasserschutzgebiets "WGG III, ZVWV Hardtgruppe Sandhausen" sowie innerhalb der Überflutungsflächen des Hardtbachs für Extrem-Hochwasser. Schnitte/ Bohrprofile und das Geotechnischem Gutachten sind beigefügt.

Ver- und Entsorgungsleitungsanschlüsse
Ein Bauwasseranschluß, sowie Baustromanschluß für die Nutzung durch den Auftragnehmer wird zur Verfügung gestellt. Die Zwischenzähler sind durch den Auftragnehmer zu setzen.

Sonstige Angaben zur Baustelle
Schutz vorhandenen Bewuchses:
Eine Beschädigung der zu erhaltende Bäume ist zu vermeiden. Während der Bauarbeiten ist auf den Schutz des Baumbestandes besondere Rücksicht zu nehmen.

## 2. Bauablauf
Bauablauf

Zu Beginn der Bauarbeiten werden die erforderlichen Tiefgründungen sowie Streifenundamente hergestellt.

Anschließend erfolgt die Herstellung der Stahlbetonsockel, auf den zuvor erstellten Streifenfundamenten.

Darauf folgt die Montage der Holzfachwerkkonstruktion auf den Stahlbetonsockel und die dazugehörigen Dacharbeiten werden durch den Zimmerer durchgeführt.

Nachdem die Tragkonstruktion und die erforderlichen Dacharbeiten abgeschlossen sind, wird zur temporären Sicherung des Witterunsgschutzes des Daches eine Notabdichtung ausgeführt. Erst nach der Herstellung der Notabdichtung folgt die Ausführung der Bodenplatte. Diese wird betoniert und flügelgeglättet hergestellt.

Nach Oberflächenbearbeitung der Bodenplatte folgt die Ausführung der Innenwände und Außenwände aus porosierten Mauerwerk.

Nach Abschluss der Rohbauarbeiten wird der obere Abschluss der Außenwände in Holzständerbauweise ausgeführt. Die Holzständerkonstruktion wird als abgehängte Konstruktion vom Fachwerk zum Mauerwerk (Bewegungsfuge) hergestellt.
Raumabschlüsse im Bereich durchlaufende Tragkonstruktion werden durch Füllhölzer geschlossen.

Unterbrechungen im Bauablauf sind in die Positionen einzukalkulieren.

## 3. Vorbemerkung zum Arbeits-, Sicherheits- und Gesundheitsschutz
Vorbemerkung zum Arbeits-, Sicherheits- und
Gesundheitsschutz auf der Baustelle

Allgemeines
Für die Baustelle ist die Bauleitung der Vertreter für den Bauherren. Er ist weisungsbefugt gegenüber allen auf der Baustelle Beschäftigten, soweit es um die Angelegenheiten der Bauausführung und die Sicherheit beziehungsweise den Gesundheitsschutz der Mitarbeiter geht.
Für die Baustelle ist ein Sicherheits- und Gesundheitsschutzkoordinator gemäß Baustellenverordnung bestellt. Dieser erstellt in der Planungsphase den Sicherheits- und Gesundheitsschutzplan (SIGEPLAN). Er überwacht die Einhaltung der vorgegebenen Sicherheitsmaßnahmen vor Ort.
Jeder Auftragnehmer ist dafür verantwortlich, dass seine auf der Baustelle tätigen Bauleiter bzw. Aufsichtführenden, einschließlich seiner Subunternehmer, Kenntnis über den SIGEPLAN sowie die einschlägigen Arbeitsschutz- und Unfallverhütungsvorschriften haben und diese einhalten.
Insbesondere wird auf die Beachtung und Einhaltung der
für Baustellen geltenden Kapitel der
Arbeitsstättenverordnung hingewiesen.
Der Auftragnehmer hat zur Verhütung von Arbeitsunfällen die für seinen Bereich erforderlichen Anordnungen und Maßnahmen zu treffen sowie die erforderlichen Sicherheitseinrichtungen zur Verfügung zu stellen. Die Verantwortung des Auftragnehmers, resultierend aus den gültigen Bestimmungen des Arbeits- und Gesundheitsschutzes, bleibt durch die Bestellung eines Sicherheits- und Gesundheitsschutzkoordinators
unangetastet.

Unterweisung
Der Auftragnehmer hat seine Mitarbeiter über Sicherheit und Gesundheitsschutz bei der Arbeit ausreichend und angemessen zu unterweisen. Die Unterweisung umfasst die Anweisungen und Erläuterungen, die eigens auf den Arbeitsplatz oder den Aufgabenbereich der Mitarbeiter ausgerichtet sind. Diese muss vor Aufnahme der Tätigkeit, bei Veränderungen im Aufgabenbereich sowie der Verwendung neuer Arbeitsmittel erfolgen, an die Gefährdungsentwicklung angepasst sein und erforderlichenfalls regelmäßig wiederholt werden. Über die durchgeführte Unterweisung ist ein Nachweis zu führen, der auf Verlangen dem Bauleiter vorzulegen ist.

Arbeitsmedizinische Vorsorge
Der Auftragnehmer hat dafür zu sorgen, dass in Bereichen, in denen Arbeiten mit
gesundheitsschädigenden Einwirkungen ausgeführt werden, nur Personal eingesetzt wird, das dazu geeignet ist und durch arbeitsmedizinische Vorsorgeuntersuchungen überwacht wird.

Erste-Hilfe
Es muss sichergestellt sein, dass genügend in Erste-Hilfe ausgebildetes Personal zur Verfügung steht, um eine ausreichende Erstversorgung zu gewährleisten.
Dieses Personal ist der Bauleitung namentlich schriftlich bekanntzugeben.
Der Auftragnehmer hat für seine Mitarbeiter Erste-Hilfe-Material bereitzustellen.

Persönliche Schutzausrüstung
Alle auf der Baustelle tätigen müssen eine der Arbeit und dem Grad der Gefährdung angemessene persönliche Schutzausrüstung tragen. Die persönliche Schutzausrüstung muss von den jeweiligen Auftragnehmern zur Verfügung gestellt werden. Für die Mitarbeiter besteht die Tragepflicht.

Sauberkeit und Ordnung
Sauberkeit und Ordnung auf der Baustelle sind Voraussetzungen für ein sicheres Arbeiten. Zur Sauberkeit gehört auch die sachgerechte Lagerung aller eingesetzten Arbeitsmittel und Materialien sowie die sofortige Entsorgung anfallender Abfälle, Bauschutt und Abwasser.

Durchführung von Arbeiten von zwei und mehr Auftragnehmern Bei gleichzeitigem Einsatz von zwei und mehr Auftragnehmern auf der Baustelle sind die Arbeiten und die Terminierung mit dem Bauleiter abzustimmen.
Werden Mitarbeiter mehrerer Auftragnehmer an einem Arbeitsplatz tätig, sind die Auftragnehmer verpflichtet, bei der Durchführung der Sicherheits- und Gesundheitsschutzbestimmungen zusammenzuarbeiten.
Soweit dies für die Sicherheit und den
Gesundheitsschutz der Mitarbeiter bei der Arbeit erforderlich ist, haben die Auftragnehmer je nach Art der Tätigkeiten insbesondere sich gegenseitig und ihre Mitarbeiter über die mit den Arbeiten verbundenen Gefahren für Sicherheit und Gesundheit zu unterrichten und Maßnahmen zur Verhütung dieser Gefahren abzustimmen.
Vergibt ein Auftragnehmer Arbeiten an andere Unternehmer, dann hat er, soweit dies zur Vermeidung einer möglichen gegenseitigen Gefährdung erforderlich ist, eine Person zu bestimmen, die die Arbeiten aufeinander abstimmt. Er hat dafür zu sorgen, dass diese Person Weisungsbefugnis gegenüber seinen
Auftragnehmern und deren Mitarbeiter hat.

Elektrische Anlagen und Betriebsmittel
Elektrische Anlagen und Betriebsmittel dürfen nur von Elektrofachkräften oder von elektrotechnisch unterwiesenen Personen unter Leitung und Aufsicht von Elektrofachkräften errichtet, verändert, instandgesetzt und geprüft werden.
Elektrische Anlagen und Betriebsmittel sind regelmäßig entsprechend den geltenden Bestimmungen und Prüffristen
zu überprüfen.

Arbeitsmittel, Baumaschinen und Geräte
Der Auftragnehmer stellt seinen Mitarbeitern nach den Regeln der Berufsgenossenschaften geprüfte sowie ordnungsgemäße Maschinen, Geräte, Werkzeuge, elektrischen Anlagen und Betriebsmittel zur Verfügung. Diese sind bestimmungsgemäß einzusetzen. Bei Maschinen, Geräten, Werkzeugen, elektrischen Anlagen und Betriebsmitteln sowie überwachungsbedürftigen Anlagen, die einer Sachverständigen- oder Sachkundigenprüfpflicht unterliegen, verpflichtet sich der Auftragnehmer, die entsprechenden Nachweise, Aufbauanleitungen, Zulassungsbescheide, Erlaubnisse,Prüf-und Kontrollbücher an der Baustelle vorzuhalten. Der Auftragnehmer hat dafür zu sorgen, dass Baumaschinen und Geräte nur von dazu beauftragten Personen bedient werden. Sofern eine schriftliche Beauftragung in Rechtsvorschriften vorgesehen ist, muss die beauftragte Person diese ständig bei sich haben. Gefahrenbereiche sind abzusperren. Personen dürfen sich dort nicht aufhalten.

Gerüste
Der Auftragnehmer hat die Brauchbarkeit der von ihm eingesetzten Arbeits- und Schutzgerüste nachzuweisen und die Betriebssicherheit zu überwachen. Zulassungsbescheide sowie Aufbau- und Verwendungsanleitungen sind auf der Baustelle vorzuhalten. Jeder Benutzer hat den ordnungsgemäßen Zustand zu prüfen und ihn zu erhalten. Veränderungen am Gerüst dürfen nur vom Gerüsthersteller vorgenommen werden. Gesperrte Gerüste dürfen nicht benutzt werden.

Gefahrstoffe
Die beim Umgang mit Gefahrstoffen geltenden Vorschriften und Regeln sind zu beachten; Gefahrstoffverzeichnis sowie Betriebsanweisungen der verwendeten Gefahrstoffe sind auf der Baustelle vorzuhalten.
Eingesetzte Gefahrstoffe sind fachgerecht sowie unter der Beachtung der einschlägigen Bestimmungen zu lagern und zu entsorgen.

Brandschutz
Jeder ist für einen ausreichenden Brandschutz in seinem Arbeitsbereich zuständig. Erforderliche Brandschutzeinrichtungen sind in Abhängigkeit von den durchzuführenden Arbeiten bereitzuhalten.
Die Durchführung von Schweiß-, Schneid- und Feuerarbeiten in der unmittelbaren Nähe feuergefährlicher Objekte ist grundsätzlich untersagt.
Wo es nicht zu vermeiden ist, sind geeignete brandschutztechnische Maßnahmen zu veranlassen und genügend geeignete Feuerlöschmittel bereitzustellen.
Die Bauleitung kann bei erhöhter Brandgefahr Schweiß-, Schneid- und Feuerarbeiten von einer vorherigen
schriftlichen Genehmigung abhängig machen.

Unfallmeldungen
Jeder Unfall ist der Bauleitung mit Durchschrift der Unfallmeldung anzuzeigen. Bei schweren oder tödlichen Unfällen ist entsprechend dem erstellten Alarmplan zu handeln.

## 4. Allgemeine Vorbemerkungen
Allgemeine Vorbemerkungen

Allgemeines
Es gelten entsprechend VOB die Normen und Regeln in der zum Vertragsschluss gültigen Fassung einschließlich der Änderungen, Berichtigungen und Beiblätter.

Soweit in der Leistungsbeschreibung auf Technische Spezifikationen, z. B. nationale Normen, mit denen Europäische Normen umgesetzt werden, europäische technische Zulassungen, gemeinsame technische Spezifikationen, internationale Normen, Bezug genommen wird, werden auch ohne den ausdrücklichen Zusatz: "oder gleichwertig", immer gleichwertige Technische Spezifikationen in Bezug genommen.

Der Bieter hat die Situation vor Ort vor Abgabe eines Angebotes in Augenschein zu nehmen.
Nachforderungen wegen Unkenntnis örtlicher Begebenheiten werden nicht akzeptiert.

Leistungen und Aufwendungen, welche für die behördliche Genehmigung zur Aufstellung der Baustelleneinrichtung
erforderlich sind, wie z.Bsp. Nutzung von öffentlichen Verkehrsflächen sind Nebenleistungen.

Baustelleneinrichtung
1.
Der AN hat spätestens 1 Woche nach Auftragserteilung einen Baustelleneinrichtungsplan vorzulegen und mit dem Auftraggeber abzustimmen. In diesem Einrichtungsplan sind sämtliche Einrichtungen, Sanitärbaracke,
Baustrassen usw., einschliesslich der vorgesehenen Ver- und Entsorgungsleitungen maßstäblich einzutragen. Der Baustelleneinrichtung ist der beiliegende Lageplan zugrunde zu legen.

2.
Meterrisse werden vom Geometer erstellt.

3.
In der Baustelleneinrichtung ist auch enthalten:
Aufstellen, Vorhalten und Beseitigen von
Abschrankungen, Beleuchtungen und sonstige Sicherungen, wie z.Bsp. Einrichtungen ausserhalb der Baustelle zur Umleitung und Regelung des öffentlichen Verkehrs.

4. Einrichtungen zur Materialbeförderung wie Hebewerkzeuge, Kräne (Fest- und/oder Mobilkräne), etc., sowie Erschwernisse aufgrund der besonderen Situation (Gebäudeform, Einbauteile, Vorsprünge) sind in die Einheitspreise mit einzurechnen und werden nicht gesondert vergütet.
Notwendige Gründungsmaßnahmen für Kranfundamente und dergleichen im Nahbereich der Baugrube sind mit dem Tragwerksplaner abzustimmen. Der statische Nachweis ist vom AN unentgeldlich zu erbringen.
Kranbahnfundamente und dergleichen sind nach dem Abbau der Anlagen restlos zu entfernen.
Mit dem Einheitspreis sind die statischen Nachweise, Gebühren, sowie sämtliche Aufwendungen für erforderliche Materialtransporte und Hebewerkzeuge abgegolten.
Das Umsetzen aller zum Erfüllen der gesamten beschriebenen Leistungen und Arbeiten erforderlichen Maschinen und Geräte, von einem zum nächsten Einsatzort, wird nicht gesondert vergütet und ist in die Einheitspreise einzurechnen

5.
Der Auftragnehmer hat während der vertraglichen Ausführungszeit die vorhandenen Baustellentore nach Arbeitsende und an den Wochenenden
verschlossen zu halten. Eventuell notwendige Reparaturen, die zum Verschliessen der Tore erforderlich sind, gehen zu Lasten des Auftragnehmers und sind, wie das Verschliessen, in die Einheitspreise einzurechnen.

6.
Das Einrichten von Wohnlagern ist nicht gestattet

7.
Das Verunreinigen der umliegenden Verkehrsflächen ist durch geignete Maßnahmen zu vermeiden.
Werden dennoch durch Fahrzeuge, die von der Baustelle fahren,die umliegenden Strassen verunreinigt, so hat der AN für sofortige Reinigung zu sorgen.

8.
Müssen Teile der Baustelleneinrichtung
aus Gründen des Bauablaufes umgesetzt werden, so sind diese Maßnahmen Nebenleistungen.

9.
Ein Bauwasseranschluss, sowie ein Baustromanschluss für die Nutzung durch den Auftragnehmer wird zur Verfügung gestellt.
Das Heranführen an die Verwendungsstelle ist Sache des
Auftragnehmers. Besondere Abwasseranschlüsse sind nicht
vorhanden. Es dürfen keine Materialien, Flüssigkeiten in die vorhandenen Bodeneinläufe, Ausgussbecken, etc. geleitet werden.

10.
Für die Handwerker wird eine WC-Anlage bzw. eine Baustellentoilette zur Verfügung gestellt. Die Benutzung der Toiletten innerhalb des Gebäudes ist untersagt.

Baureinigung/ Müll
Der AN hat die Baustelle mindestens einmal wöchentlich ohne besondere Aufforderung durch seine Arbeiten anfallenden Schutt, Reste, Abfälle, Verpackungsmittel, Verunreinigungen und dergleichen auf seine Kosten zu räumen, säubern und zu entsorgen, einschl. Deponiegebühren. Dies für nachträgliche Arbeiten. Arbeitsbehindernde Dinge sind unmittelbar, unaufgefordert zu beseitigen.

Wöchentliche Baustellenbesprechung
Regelmäßig, voraussichtlich wöchentlich, finden Koordinierungsgespräche statt. Der Auftragnehmer muss an diesen Besprechungen durch einen bevollmächtigten Vertreter teilnehmen. Der Aufwand hierfür ist in die Positionen einzukalkulieren.

## 5. Zusätzliche technische Vertragsbedingungen
1. Allgemeines

1.1 Bei allen Positionen ist - sofern nicht gesondert ausgeschrieben Lieferung, Abbund und Montage sämtlicher benötigter Materialien in die Preise einzurechnen.

1.2 Bedenken in Bezug auf Umsetzbarkeit der ausgeschriebenen Konstruktion sind mit Angebotsabgabe
bekannt zu geben.

1.3 Bei Unstimmigkeiten zwischen Ausschreibungstext und Werkplanung: Rücksprache mit der Bauleitung.

1.4 Werkstatt- und Montageplanung:
Der Auftragnehmer hat nach Auftragserteilung, entsprechend Terminplan bzw. -Festlegung vor Beginn seiner Arbeiten, nach den vom Auftraggeber zur Verfügung gestellten Ausführungsplänen sowie nach selbst durchgeführtem örtlichen Aufmaß die erforderlichen Werkstatt- und Montagepläne anzufertigen (werden gesondert vergütet) und rechtzeitig zur Prüfung einzureichen.
Die Pläne sind in 2-facher Ausfertigung in Papierform, sowie 1-fach auf einem Datenträger, beim Auftraggeber bzw. der Bauleitung zur Genehmigung einzureichen. Nachträglich erhält der Auftragnehmer eine mit Genehmigungsvermerk versehene Ausfertigung für die Ausführung seiner Arbeiten zurück. Abzuändernde Zeichnungen sind nach Aufforderung noch einmal einzureichen. Mit der Ausführung darf erst nach Vorliegen der genehmigten Pläne begonnen werden.
Es wird besonders darauf hingewiesen, dass der Auftragnehmer alle entstehenden Kosten durch nicht rechtzeitig vorgelegte Pläne selbst zu tragen hat.
Ohne Genehmigung ausgeführte Arbeiten werden vom
Auftraggeber nicht anerkannt. Bei allen Ausführungsplanungen des Auftragnehmers sind die Planunterlagen als Richtlinien zu betrachten. Abweichungen von diesen Planunterlagen dürfen nur nach Rücksprache und ausdrücklicher Genehmigung ausgeführt werden!
Falls irgendwelche Angaben des Leistungsverzeichnisses, der Pläne oder der Bauleitung aus technischen oder sachlichen Gründen unzweckmäßig oder nicht durchzuführen sind, so hat der Auftragnehmer die Bauleitung darauf hinzuweisen, so dass schnellstmöglich eine Lösung gefunden werden kann. In der Werkstattplanung sind Toleranzen für fachgerechte Montage zu berücksichtigen. Sollten sich daraus Modifikationen in Anschlüssen ergeben, so sind die Planer rechtzeitig zu informieren.

1.5 Es dürfen nur genormte oder bauaufsichtlich zugelassene Produkte verwendet werden (Bauregelliste A+B; gilt auch für Verbindungsmittel). Die Gleichwertigkeit ist vom Bieter nachzuweisen.

1.6 Unternehmervarianten zur ausgeschriebenen Amtsvariante müssen mit Bezug auf Gestalt, Konstruktion und Preis leicht vergleichbar angeboten werden. Die konstruktive und statische Bearbeitung von Unternehmervarianten ist Sache des Unternehmers und in angebotene Preise einzukalkulieren.

1.7 Der Unternehmer ist für die Montage der ausgeschriebenen Konstruktion verantwortlich. Die Stabilität der Konstruktion ist während jeder Montagephase durch Unternehmer zu gewährleisten und wird nicht gesondert vergütet.

1.8 Vom Unternehmer zu gewährleisten: Ein zuverlässiger
Schutz vor Witterungseinflüssen (inkl. Starkwind und
Schlagregen, wird in extra Position vergütet), Verschmutzung und mechanischer Beschädigung sämtlicher Konstruktionsteile und der gesamten Konstruktion zu jedem Zeitpunkt bei Lagerung, Transport und Montage bis zur Abnahme des Werkes durch die Bauleitung (mit Montage fortschreitender, zuverlässiger Witterungsschutz). Dies gilt insbesondere für im Endzustand sichtbare Holzoberflächen. Witterungsschutz während der Bauphase muss in Werkstattplanung einfließen und ist vor Ausführung mit der Bauleitung abzustimmen.

1.9 Luftdichtigkeit bzw. Dampfdichtigkeit der Gebäudehülle liegt in der Verantwortung des Unternehmers. Die Übergänge an bauseitige Bauteile sind luftdicht abzukleben (Massivbau, Holzbau). Es sind entsprechend den zu verbindenden Bauteilen geeignete Materialien zu verwenden. Nach der Fertigstellung wird ein Luftdichtigkeitstest ausgeführt

1.10 Baustelleneinrichtungen wie Bauzäune, Sanitärcontainer, Manschaftscontainer, Bauwasseranschluss, Baustromverteiler, Baustraßen zur Anlieferung stehen bauseits zur Verfügung.

## 6. Allgemeine technische Vorbemerkungen

## Zimmer- und Holzbauarbeiten
Mitgeltende Normen und Regeln

Es gelten jeweils die Normen und Regeln in der zum Vertragsschluss gültigen Fassung einschließlich der Änderungen, Berichtigungen und Beiblätter

Soweit in der Leistungsbeschreibung auf Technische Spezifikationen, z. B. nationale Normen, mit denen Europäische Normen umgesetzt werden, europäische technische Zulassungen, gemeinsame technische Spezifikationen, internationale Normen, Bezug genommen wird, werden auch ohne den ausdrücklichen Zusatz: "oder gleichwertig", immer gleichwertige Technische Spezifikationen in Bezug genommen.

Insbesondere:

DIN

IVD-
Industrieverband Dichtstoffe e.V. (IVD)

RAL
Deutsches Institut für Gütesicherung und
Kennzeichnung e.V.

VDI

VdS
VdS Schadenverhütung, Köln

BG Bau Fachinfo Prävention
Umgang mit Mineralwolle-Dämmstoffen

Merkblatt
Bundesverband der Gipsindustrie e.V., Industriegruppe Gipsplatten

## Stahlbauarbeiten
Mitgeltende Normen und Regeln

Es gelten jeweils die Normen und Regeln in der zum Vertragsschluss gültigen Fassung einschließlich der Änderungen, Berichtigungen und Beiblätter

Soweit in der Leistungsbeschreibung auf Technische Spezifikationen, z. B. nationale Normen, mit denen Europäische Normen umgesetzt werden, europäische technische Zulassungen, gemeinsame technische Spezifikationen, internationale Normen, Bezug genommen wird, werden auch ohne den ausdrücklichen Zusatz: "oder gleichwertig", immer gleichwertige Technische Spezifikationen in Bezug genommen.

Insbesondere:

DIN

AGI
Arbeitsgemeinschaft Industriebau e.V.

IVD-
Industrieverband Dichtstoffe e.V. (IVD)

VdS
VdS Schadenverhütung, Köln

Zinkberatung
Titanzink im Bauwesen
Herausgeber: Zinkberatung Ingenieurdienste GmbH, Düsseldorf

RAL
Deutsches Institut für Gütesicherung und
Kennzeichnung e.V.

VDE
Elektrische Installationen für Gebäude, VDE-Verlag

VDN
Verband der Netzbetreiber

BFS
Bundesausschuss Farbe und Sachwertschutz (BFS)

BGI
Merkblatt für Metallroste

DASt
Deutscher Ausschuss für Stahlbau (DASt)

IVD
Industrieverband Dichtstoffe e.V. (IVD)

MB
Informationsstelle Edelstahl Rostfrei

MB
Stahl-Informations-Zentrum

VFF
Verband der Fenster- und Fassadenhersteller e.V. (VFF)

## 6. Planunterlagen und sonstige Anlagen
Architektenpläne

- wa28-L5 01V Lageplan/Außenanlagen vom 20.04.2026
- wa28 L5 02V Erdgeschoss vom 20.04.2026
- wa28-L5 03V Dachboden vom 20.04.2026
- wa28-L5 04V Baustelleneinrichtung vom 20.04.2026
- wa28-L5 05V Dachaufsicht Sparrenplan vom 20.04.2026

- wa28-L5 10V Schnitt A-A vom 20.04.2026
- wa28-L5 11V Schnitt B-B vom 20.04.2026
- wa28-L5 12V Schnitt C-C vom 20.04.2026
- wa28-L5 13V Schnitt D-D vom 20.04.2026
- wa28-L5 14V Schnitt E-E vom 20.04.2026

- wa28-L5 20V Ansicht Nord & Ansicht Süd vom 20.04.2026
- wa28-L5 21V Ansicht Ost vom 20.04.2026
- wa28-L5 22V Ansicht West vom 20.04.2026

- wa28-L5 31V Regeldetail Multifunktionsraum vom 20.04.2026
- wa28-L5 32V Regeldetail Werkstatt vom 20.04.2026
- wa28-L5 33V Regeldetail Aufnahmegehegevom 20.04.2026
- wa28-L5 34V Regeldetail Büro Leitung vom 20.04.2026

- wa28-L5 41V Detail Anschlüsse Wand Deckenkonstruktion vom 20.04.2026
- wa28-L5 42V Detail Glaswand Multifunktionsraum vom 20.04.2026
- wa28-L5 43V Regeldetail Außentür vom 20.04.2026
- wa28-L5 44V Regeldetail Fenster vom 20.04.2026

Statikpläne

- 001-VA-Betriebsgebäude-Tierpark-Walldorf-Fundament-Pos-Schalplan_1
- 002-VA-Betriebsgebäude-Tierpark-Walldorf-Erdgeschoss-Pos-Schalplan_2
- 003-VA-Betriebsgebäude-Tierpark-Walldorf-Dachübersicht-Posplan_3
- 011-VA-Betriebsgebäude-Tierpark-Walldorf-Schnitte-SQ1-SQ5-Pos-Schalpl_11
- 012-VA-Betriebsgebäude-Tierpark-Walldorf-Schnitte-SL1-SL7-Pos-Schalpl_12
- 013-VA-Betriebsgebäude-Tierpark-Walldorf-Holz-Details_13
- 021-Betriebsgebäude-Tierpark-Walldorf-Bew-Fundamente
- Walldorf-Holzbau-Massenermittlung-BEI-2026-03-23

HLS Pläne

- 865 DA-4705
- 865 DG-4704
- 865 EG 4703

Elektro Pläne

- 2026_03_25_Installation_Erdgeschoss
- 2026_03_25_Installation_Dachgeschoss
- 2026_03_25_Installation_Dachaufsicht

## Hinweis
Abrechnung nach Aufmaß, Verschnitt ist einzukalkulieren
Alle arbeits- und transportbedingten Elementstöße werden nicht gesondert vergütet. Die Ausführung erfolgt in Abstimmung mit der Tragwerksplanung. Einmessen ist Leistung des AN und wird nicht gesondert vergütet

## 016 Zimmer- und Holzbauarbeiten

### Titel 01 Baustelleneinrichtung

**01.1 Hauptposition Baustelleneinrichtung**
*** Pauschalposition
Einrichten, Vorhalten über die vereinbarte Leistungszeit sowie Räumen der Baustelle und Wiederherstellen des Geländes mit folgenden in den Pauschalpreis einzurechnenden Leistungen, soweit sie nicht in nachfolgenden Einzelpositionen erfasst sind:
- Lager- und Arbeitsplätze
- Verkehrssicherungseinrichtung einschl. Leistung zur Verkehrssicherung
- Baustellenbeleuchtung
- Tagesunterkünfte
- Lagerräume, Werkstatt, Magazin, Unterstelleinrichtungen
- Maschinen, Geräte, Werkzeuge, inkl.
aller erforderlicher Kran- und Versetzgeräten

- Schützen der Grenzen zu Nachbargrundstücken, unfallsicher für die gesamte Bauzeit bis zur Übergabe
-  Gebühren im Zusammenhang mit der Baustelleneinrichtung, soweit nicht durch Vorschriften anders geregelt
Menge: 1,000 psch

**01.2 Arbeits,-Schutz- und Fanggerüste**
Aufbauen, umbauen, vorhalten, betreiben und abbauen der zur Durchführung der vertraglichen Leistung.
Die Art der Ausführung erfolgt nach Wahl des AN.
Eine Gebrauchsüberlassung an andere Firmen findet nicht statt.
Nach Aufrichten der Tragkonstruktion (Wände und Decken) wird zur Montage der Fassadenbekleidung bauseits ein Gerüst zur Verfügung gestellt.
Menge: 1,000 Psch

### Titel 02 Planungsleistungen

*Hinweis: Grundlage der Ausschreibung*
Grundlage der Ausschreibung ist die Statik und die Ausführungsplanung des Architekten .

Die Werkstattplanung ist durch den Unternehmer auf Grundlage der Pläne von Architekt und Fachplaner, nach erfolgtem Aufmaß durch den Auftragnehmer am Bau,
zu erstellen. Sie ist rechtzeitig zur Prüfung bei Architekt und Fachplanern digital als PDF und jeweils 3-fach in Papierform zur Freigabe vorzulegen.

In der Werkstattplanung sind Toleranzen für fachgerechte Montage zu berücksichtigen. Sollten sich daraus Modifikationen in Anschlüssen ergeben, sind die Planer rechtzeitig zu informieren.

Die Freigabe der Werkstattzeichnungen ist unabdingbare Ausführungsvoraussetzung.

**02.1 Elementplanung / Werkstattpläne**
Erstellen der Werkstattzeichnungen, der Einzelteilzeichnung/ Werkstattplanung inkl. Einarbeiten eines Elementierungskonzepts für die Fertigung der Elemente und Detaildarstellung zur weiteren Prüfung durch Architekten/ Planer und Prüfingenieur. Einarbeiten der sich aus der Prüfung ergebenden Änderungen.

Die Zeichnungen sind rechtzeitig den Planungsbeteiligten zur Prüfung und Freigabe vorzulegen. Innerhalb 6 Tagen nach vorläufiger Auftragserteilung ist dem AG ein Planvorlage-Terminplan für die Werkstattzeichnungen zur Abstimmung vorzulegen. Füe die Prüfung und Freigabe der Werkstattzeichnungen durch Tragwerksplanung und Architekten ist ein angemessenener Zeitraum (15Werktage) in der Terminierung vorzusehen. Die Planvorlageterminierung wird Vertragsbestandteil.
Menge: 1,000 Psch

### Titel 03 Fachwerkbinder + Aussteifung

*Hinweis: Hinweise Fachwerkbinder / Diagonale*
- Der Titel erfasst die Herstellung, Lieferung und Montage des Haupttragwerks bestehend aus 10 Fachwerkrahmen sowie der Aussteifung der Konstruktion durch diagonale Verstrebungen in der Stützenebene Achse A und C.Es ist eine erhöhte Toleranz gefordert (halbe Werte der DIN 18202) dies ist in den Einheitspreis mit einzukalkulieren.

- Sämtliche für Verbindungsmittel, notwendige Bohrungen, Fräsungen und dergleichen sind, sofern nicht gesondert beschrieben, in die Einheitspreise mit einzukalkulieren.
- Sämtliche  Verbindungsmittel sofern nicht gesondert beschrieben, sind in die Einheitspreise mit einzukalkulieren.

- Alle tragende Bauteile sind beim Anschluss an Betonbauteile zum Höhenausgleich zu unterlegen und anschließend mit druckfestem Fließmörtel (Mindestfestigkeit C25/30) zu untergießen.Planmäßige Vergusshöhe 2cm, dies ist in  den Einheitspreis einzukalkulieren.

- Schwellen, Stützen und andere Holzbauteile, die an Betonfertigteile anschließen, sind am Übergang mit einer Trennlage (Bitumen oder gleichwertig) zu unterlegen.

- Das Liefern inkl. eventuellen Sondertransporte und Sonderbewilligungen sind in die Einheitspreise mit einzukalkulieren.

- Bis zum Aufbringen der Notabdichtung ist der Holzbau gegen Regen/ Feuchtigkeit zu schützen.

- Alle zur Elementierung erforderlichen Verbindungsmittel gem. Unternehmer. In die Einheitspreise mit einzukalkulieren.
- Der Auftragnehmer ist für die Montage der ausgeschriebenen Konstruktion verantwortlich.
- Die Stabilität der Konstruktion ist während jeder Montagephase durch den Unternehmer zu gewährleisten.

- Bei der Montage der großformatigen Elemente ist ein entsprechender Kran erforderlich.

- Der AN gewährt folgende Leistungen:
zuverlässiger Schutz vor Witterungseinflüssen (inkl. Starkwind und Schlagregen), Verschmutzung und mechanischer Beschädigung sämtlicher Konstruktionsteile und der gesamten Konstruktion zu jedem Zeitpunkt bei Lagerung, Transport und Montage bis zur Abnahme des Werkes durch die Bauleitung (mit Montage fortschreitender, zuverlässiger Witterungsschutz). Dies gilt insbesondere für im Endzustand sichtbare Holzoberflächen. Witterungsschutz während der Bauphase muss in Werkstattplanung einfließen und ist vor Ausführung mit der Bauleitung abzustimmen.
Der Witterungsschutz ist vom Unternehmer tagesaktuell zu erstellen.

**03.1 Brettschichtholz GL24c, liefern**
Brettschichtholz Gl24c für Fachwerkbinder liefern

Holzart : Fichte / Tanne / Kiefer
Holzgüte : GL24c
Oberfläche : allseitig gehobelt

Querschnitt und Einzellängen entsprechend
beiliegender Holzliste bzw. Pläne.
Menge: 12,000 m³

**03.2 Abbund Brettschichtholz**
Abbinden und aufstellen/ verlegen von
Brettschichtholz GL24c für Fachwerkbinder.
Alle Anschlüsse, Auswechslungen, Verbindungsmittel, Ausklinkungen,Aussparungen, Bohrungen, Kleineisenteile usw. sind, sofern sie nicht in nachfolgender Position ausdrücklich gesondert aufgeführt sind, in den Einheitspreis mit einzukalkulieren.
Querschnitte, Dachform, Einbausituation
und Verbindungsmittel gemäß beiliegenden Architekten-und Statikplänen.
Menge: 361,000 m

**03.3 Brettschichtholz GL28c, liefern**
Brettschichtholz Gl28c,  für Obergurt Fachwerkbinder liefern

Holzart : Fichte / Tanne / Kiefer
Holzgüte : GL28c
Oberfläche : allseitig gehobelt

Querschnitt und Einzellängen entsprechend
beiliegender Holzliste bzw. Pläne.
Menge: 11,000 m³

**03.4 Abbund Brettschichtholz**
Abbinden und aufstellen/ verlegen von Brettschichtholz GL28c für Obergurt Fachwerkbinder.
Alle Anschlüsse, Auswechslungen, Verbindungsmittel, Ausklinkungen, Aussparungen, Bohrungen, Kleineisenteile usw. sind, sofern sie nicht in nachfolgender Position ausdrücklich gesondert aufgeführt sind, in den Einheitspreis mit einzukalkulieren.
Querschnitte, Dachform, Einbausituation
und Verbindungsmittel gemäß beiliegenden Architekten-und Statikplänen.
Menge: 182,000 m

**03.5 Zulage Verjüngung Obergurt Auskragung**
Zulage zu vorgenannter Position KVH für das Zuschneiden Obergurt.

Verjüngung des Obergurtes von 360 mm auf 150 mm
Menge: 20,000 Stk

**03.6 Zulage Ausbildung Detail Pfosten/Diagonale/Binder-Obergurt**
Zulage Ausbildung Verbindung Pfosten/ Diagonale/ Binder-Obergurt inklusive aller Verbindungs- und Befestigungsmittel, sofern sie nicht in nachfolgender Position ausdrücklich gesondert aufgeführt sind, entsprechend Statikpläne/ Holzliste.
Menge: 10,000 Stk

**03.7 Zulage Ausbildung Detail Pfosten/ Binder-Untergurt**
Zulage Ausbildung Verbindung Pfosten/ Binder- Untergurt inklusive aller Verbindungs- und Befestigungsmittel, sofern sie nicht in nachfolgender Position ausdrücklich gesondert aufgeführt sind, entsprechend Statikpläne/ Holzliste.
Menge: 10,000 Stk

**03.8 Zulage Ausbildung Detail Pfosten/ Binder-Obergurt**
Zulage Ausbildung Verbindung Pfosten/ Binder-Obergurt inklusive aller Verbindungs- und Befestigungsmittel, sofern sie nicht in nachfolgender Position ausdrücklich gesondert aufgeführt sind, entsprechend Statikpläne/ Holzliste.
Menge: 20,000 Stk

**03.9 Zulage Ausbildung Detail Pfosten/ Diagonale/ Binder-Untergurt**
Zulage Ausbildung Verbindung Pfosten/ Diagonale/ Binder-Untergurt inklusive aller Verbindungs- und Befestigungsmittel, sofern sie nicht in nachfolgender Position ausdrücklich gesondert aufgeführt sind, entsprechend Statikpläne/ Holzliste.
Menge: 20,000 Stk

**03.10 Zulage Ausbildung Detail Stütze/ Binder-Untergurt/ Binder- Obergurt**
Zulage Ausbildung Verbindung Stütze/ Binder-Untergurt/ Binder- Obergurt inklusive aller Verbindungs- und Befestigungsmittel, sofern sie nicht in nachfolgender Position ausdrücklich gesondert aufgeführt sind, entsprechend Statikpläne/ Holzliste.
Menge: 20,000 Stk

**03.11 Zulage Ausbildung Detail Diagonale/ Binder-Obergurt**
Zulage Ausbildung Verbindung Diagonale/ Binder-Obergurt  inklusive aller Verbindungs- und Befestigungsmittel, sofern sie nicht in nachfolgender Position ausdrücklich gesondert aufgeführt sind, entsprechend Statikpläne/ Holzliste.
Menge: 20,000 Stk

**03.12 Zulage Ausbildung Fußpunkt Aussteifungsstrebe/ Stb. Sockel**
Zulage Ausbildung Fußpunkt Aussteifungsstrebe/ Stb. Sockel inklusive aller Verbindungs- und Befestigungsmittel sowie Verguss, sofern sie nicht in nachfolgender Position ausdrücklich gesondert aufgeführt sind, entsprechend Statikpläne/ Holzliste.
Menge: 6,000 Stk

**03.13 Zulage Ausbildung Fußpunkt Diagonale/ Stütze/ Stb. Sockel**
Zulage Ausbildung Fußpunkt Diagonale/ Stütze/ Stb. Sockel inklusive aller Verbindungs- und Befestigungsmittel sowie Verguss, sofern sie nicht in nachfolgender Position ausdrücklich gesondert aufgeführt sind, entsprechend Statikpläne/ Holzliste.
Menge: 20,000 Stk

**03.14 Anschluss verleisten, Schlitze Tragkonstruktion**
Verleisten von Ausnehmungen für die Schlitzbleche durch Wiederverschließen mit angefasten Holzstreifen.

Einzellänge der Ausnehmungen: ca. 150 - 600 mm,
Abrechnung nach lfm, entsprechend Statikpläne.
Menge: 195,000 m

**03.15 Verstöpseln von Stabdübellöchern**
Menge: 3000,000 Stk

### Titel 04 Dach

*Hinweis: Hinweis Dach*
- Es ist eine erhöhte Toleranz gefordert (halbe Werte der DIN 18202) dies ist in den Einheitspreis mit einzukalkulieren.

- Elementstöße sind mit einzukalkulieren.

- Luftdichtigkeit bzw. Dampfdichtigkeit der Geäudehülle liegt in der Verantwortung des AN.

- Die Übergänge an bauseitige Bauteile (Massivbau, Stahlbau, Fenster) sind luftdicht abzukleben. Es sind entsprechend den zu verbindenden Bauteile geeignete Materialien zu verwenden. Sämtliche Materialien zur Abdichtung, wie Kleb- und Dichtungsbänder und der Arbeitsaufwand für das fachgerechte Verkleben sind in die Einheitspreise einzukalkulieren.

- Sämtliche für Verbindungsmittel, notwendige Bohrungen, Fräsungen und dergleichen sind, sofern nicht gesondert beschrieben, in die Einheitspreise mit einzukalkulieren.

- Schwellen, Stützen und andere Holzbauteile, die an Betonfertigteile anschließen, sind am Übergang mit einer Trennlage (Bitumen oder gleichwertig) zu unterlegen.

- Das Liefern inkl. eventuellen Sondertransporte und Sonderbewilligungen sind in die Einheitspreise mit einzukalkulieren.

- Bis zum Aufbringen der Notabdichtung durch den AN ist der Holzbau gegen Regen/ Feuchtigkeit zu schützen.

- Alle zur Elementierung erforderlichen Verbindungsmittel gem. Unternehmer. In die Einheitspreise mit einzukalkulieren.

*Hinweis: Hinweis Montage*
Der Auftragnehmer ist für die Montage der ausgeschriebenen Konstruktion verantwortlich.
Die Stabilität der Konstruktion ist während jeder Montagephase durch den Unternehmer zu gewährleisten.

- Bei der Montage der großformatigen BSP-Elemente entsprechender Kran erforderlich. Elementgewicht bis zu ~2,0 to.

- Der AN gewährt folgende Leistungen:
zuverlässiger Schutz vor Witterungseinflüssen (inkl. Starkwind und Schlagregen), Verschmutzung und mechanischer Beschädigung sämtlicher Konstruktionsteile und der gesamten Konstruktion zu jedem Zeitpunkt bei Lagerung, Transport und Montage bis zur Abnahme
des Werkes durch die Bauleitung (mit Montage fortschreitender, zuverlässiger Witterungsschutz).
Dies gilt insbesondere für im Endzustand sichtbare Holzoberflächen. Witterungsschutz während der
Bauphase muss in Werkstattplanung einfließen und ist vor Ausführung mit der Bauleitung abzustimmen.
Der Witterungsschutz ist vom Unternehmer tagesaktuell zu erstellen.

**04.1 Innenschalung, OSB, d=19mm**
Liefern und montieren von Schalung aus OSB-Platten zur Aussteifung und Luftdichtung, allseitig Nut und Feder, als innenseitige Beplankung an Dachunterseite.

Material: OSB-Platten
Plattendicke: 19 mm
Menge: 510,000 m²

**04.2 Dampfbremse, luftdichte Schicht unter Dachsparren**
Dampfbremse und luftdichte Schicht als Folie
innenseitig unter Sparren liefern und normgerecht herstellen. Überlappungen mit Dichtungsband abkleben, für Dachschrägenbekleidung.
Alle Anschlüsse und Durchdringungen sind dauerhaft luftdicht herzustellen.

sd-Wert : >= 2,0 m
Menge: 510,000 m²

**04.3 Dichtungsband für Dampfbremse**
Dichtungsband für Dampfbremse zur Herstellung eines luftdichten Abschlusses, (inkl. Anpresslatte falls erforderlich) für alle Randabschlüsse, sowie Verbindungen und Anschlusspunkte an andere Bauteile.
Menge: 25,000 m

**04.4 KVH-Si. für Sparrenpfetten NH C24 liefern**
Liefern von Konstruktionsvollholz
nach DIN EN 15497 für Sparrenpfetten liefern, Abbund gesondert.Verklebung nach Maßgabe des Herstellers,
Oberfläche in Sichtqualität.

Holzart : Fichte / Kiefer / Tanne
Festigkeitsklasse  : C24
Sortierklasse : S 10
Holzfeuchte : trocken (15 +/- 3%)
Ständerabstand : 62,5 cm
Verbindungsmittel :Holzschrauben, verzinkt, Nägel

Querschnitt und Einzellängen entsprechend
beiliegender Holzliste bzw. Pläne.
Menge: 39,000 m³

**04.5 Abbund KVH für Dachkonstruktion**
Abbinden und aufstellen/ verlegen von Konstruktionsvollholz NH C24 für Sparrenpfetten.
Alle Anschlüsse, Auswechslungen, Verbindungsmittel, Ausklinkungen,Aussparungen, Bohrungen, Kleineisenteile usw. sind, sofern sie nicht in nachfolgender Position ausdrücklich gesondert aufgeführt sind, in den Einheitspreis mit einzukalkulieren.
Querschnitte, Dachform, Einbausituation
und Verbindungsmittel gemäß beiliegenden Architekten-und Statikplänen.
Menge: 1541,000 m

**04.6 Dämmung zw. Sparren,MW, 1-lagig d= 200mm**
Mineralwolle-Wärmedämmung als Klemmfilz zwischen den
Sparren als Volldämmung.Dämmbahn mit 1 cm Übermaß zuschneiden, dicht stoßen sowie passgenau und fugenfrei einbauen. Bei mehrlagiger Dämmung sind die Stöße versetzt anzuordnen.

Material : Faserdämmstoff
WLG : 035
Gef. Baustoffklasse : A1
Brandverhalten DIN EN 13501-1 : A1

Anzahl der Lagen : 1-lagig
Dämmdicke : 220 mm
Bezeichnung : MW-DZ-035-A1-220
Menge: 507,000 m²

**04.7 Holzweichfaserplatte d=40mm, über Sparren**
Liefern und montieren von Aufsparrendämmung als Holzfaser-Unterdeckplatte,
einlagig, mit Nut und Feder, Oberfläche hydrophobierend
(2. wasserführende Ebene).
Unterdeckplatten für Dachneigung >=16°, hier 22°

Unterkonstruktion :  gedämmte Sparrenlage
Sparrenabstand :  ca. 62,5 cm
Anwendung :  DAD
Baustoffklasse :  B 2
Brandverhalten DIN EN 13501 : E
Dämmung :  WF
WLG :  048 (Mindestanforderung)
Dämmdicke : 40 mm
Menge: 537,000 m²

**04.8 Dachschalung, OSB, d= 25 mm, über Sparren**
Dachschalung aus OSB Platten zur Aussteifung, allseitig Nut und Feder auf Sparren anstelle Holzweichfaserplatte; Liefern und montieren

Material: OSB-Platten
Plattendicke: 25 mm
Position: zwischen Achse 3&4 und 7&8
Menge: 145,000 m²

**04.9 Dreischichtplatte d= 22 mm, über Sparren**
Dachschalung aus kreuzweise verleimten Vollholzdreischichtplatten, allseitig Nut und Feder, liefern und auf den Sparrenpfetten im vorderen Bereich Dachüberstand entsprechend der beiligenden Pläne und Statik montieren.

Material : Fichte, 3-Schichtplatte
Plattentyp : SWP/ 1 nicht tragend
Nutzungsklasse : 1 - Trockenbereich
Emissionsklasse : E1
Bindemittel : kunstharzgebunden

Plattendicke : 22 mm
Befestigungsmittel : Schrauben
Menge: 132,000 m²

**04.10 Dreischichtplatte d= 22 mm, unter Sparren**
Dachschalung aus kreuzweise verleimten Vollholzdreischichtplatten, allseitig Nut und Feder, liefern und unter den Sparrenpfetten Dachüberstand entsprechend der beiligenden Pläne und Statik montieren.

Material : Fichte, 3-Schichtplatte
Plattentyp : SWP/ 1 nicht tragend
Nutzungsklasse : 1 - Trockenbereich
Emissionsklasse : E1
Bindemittel : kunstharzgebunden

Plattendicke : 22 mm
Befestigungsmittel : Schrauben
Menge: 130,000 m²

**04.11 Zulage Aussparung bis 0,5 m²**
Aussparung herstellen in Dach (Innenschalung, Dampfbremse Dämmung, Holzweichfaser), für eckige Formen und Zuschnitte  (Dachdurchführung), einschließlich eventuell erforderlicher Wechsel.
Menge: 3,000 Stk

**04.12 selbstklebende Notabdichtungsbahn**
Liefern und montieren einer selbstklebenden Notabdichtungsbahn auf Holzweichfaser (Hauptdachbereich) bzw. Dreischichtplatte (vorderer Bereich Auskragung),
einschließlich der erforderlichen Verleistungen
(Dachlatte 30x50 mm)
Menge: 443,000 m²

**04.13 Zulage Entfernen und Entsorgen Notabdichtung**
Zulage zu vorgenannter Position für das Entfernen und Entsorgen der Notabdichtung
Menge: 443,000 m²

### Titel 05 Decke

*Hinweis: Hinweis Montage*
Der Auftragnehmer ist für die Montage der ausgeschriebenen Konstruktion verantwortlich.
Die Stabilität der Konstruktion ist während jeder Montagephase durch den Unternehmer zu gewährleisten.

- Bei der Montage der großformatigen BSP-Elemente entsprechender Kran erforderlich.
Elementgewicht bis zu ~2,0 to.

- Der AN gewährt folgende Leistungen:
 zuverlässiger Schutz vor Witterungseinflüssen (inkl. Starkwind und Schlagregen), Verschmutzung und mechanischer Beschädigung sämtlicher Konstruktionsteile und der gesamten Konstruktion zu jedem Zeitpunkt bei Lagerung, Transport und Montage bis zur Abnahme
des Werkes durch die Bauleitung (mit Montage fortschreitender, zuverlässiger Witterungsschutz).
Dies gilt insbesondere für im Endzustand sichtbare Holzoberflächen. Witterungsschutz während der
Bauphase muss in Werkstattplanung einfließen und ist vor Ausführung mit der Bauleitung abzustimmen.
Der Witterungsschutz ist vom Unternehmer tagesaktuell zu erstellen.

**05.1 Konstruktionsvollholz NH C24 für Deckenbalken liefern**
Liefern von Konstruktionsvollholz nach DIN EN 15497 für Deckenbalken liefern, Abbund gesondert.Verklebung nach Maßgabe des Herstellers,Oberfläche in Sichtqualität, Abbund gesondert.

Holzart : Fichte / Kiefer / Tanne
Festigkeitsklasse  : C24
Sortierklasse : S 10
Holzfeuchte : trocken (15 +/- 3%)
Ständerabstand : 62,5 cm
Verbindungsmittel :Holzschrauben, verzinkt, Nägel

Querschnitt und Einzellängen entsprechend
beiliegender Holzliste bzw. Pläne.
Menge: 9,000 m³

**05.2 Abbund KVH für Deckenbalken**
Abbinden und aufstellen/ verlegen von
Konstruktionsvollholz NH C24 für Deckenbalken und Koppelstäbe. Alle Anschlüsse, Auswechslungen, Verbindungsmittel, Ausklinkungen,Aussparungen, Bohrungen, Kleineisenteile usw. sind, sofern sie nicht in nachfolgender Position ausdrücklich gesonderten aufgeführt sind, in den Einheitspreis mit einzukalkulieren.
Querschnitte, Dachform, Einbausituation
und Verbindungsmittel gemäß beiliegenden Architekten-und Statikplänen.
Menge: 574,000 m

**05.3 Zulage Randbalken, Füllhölzer und Wechsel**
Zulage zur vorgenannten Position für die Lieferung, Abbund, Aufschlagen/ Montieren und Einbau von Randbalken, Füllhölzer und Wechsel.

GL24h
Gesamtvolumen ca: 0,037 m³
Menge: 0,040 m³

**05.4 Deckenschalung Dreischichtplatte d=30mm**
Deckenschalung aus 3-Schichtplatte liefern und auf die Deckenbalken entsprechend der beiligenden Pläne und Statik montieren.

Holzart : Fichte / Kiefer / Tanne
Sortierklasse : S10
Holzfeuchte : trocken (< 15 %)
Brettdicke : 30 mm
Einsatzbereich : trocken
Menge: 299,000 m²

**05.5 KVH-Si. NH C24 für Füllhölzer liefern**
Liefern von Konstruktionsvollholz NH C24 nach DIN EN 15497 für Deckenbalken liefern, Abbund gesondert.Verklebung nach Maßgabe des Herstellers,Oberfläche in Sichtqualität, Abbund gesondert.

Holzart : Fichte / Kiefer / Tanne
Festigkeitsklasse  : C24
Sortierklasse : S 10
Holzfeuchte : trocken (15 +/- 3%)
Verbindungsmittel :Holzschrauben, verzinkt, Nägel

Querschnitt und Einzellängen entsprechend
beiliegender Holzliste bzw. Pläne.
Menge: 1,800 m³

**05.6 Abbund KVH für Füllhölzer**
Abbinden, Aufschlagen/Montieren und Einbau von Füllhölzern.

Alle Anschlüsse, Auswechslungen, Verbindungsmittel, Ausklinkungen,Aussparungen, Bohrungen, Kleineisenteile usw. sind, sofern sie nicht in nachfolgender Position ausdrücklich gesondert aufgeführt sind, in den Einheitspreis mit einzukalkulieren.
Querschnitte, Dachform, Einbausituation
und Verbindungsmittel gemäß beiliegenden Architekten-und Statikplänen.
Menge: 100,000 m

**05.7 Brettschichtholz GL24c für Füllhölzer, liefern**
Brettschichtholz Gl24c für Füllholz-Differenzholz liefern, Abbund gesondert.

Holzart : Fichte / Tanne / Kiefer
Holzgüte : GL24c
Oberfläche : allseitig gehobelt

Querschnitt und Einzellängen entsprechend
beiliegender Holzliste bzw. Pläne.
Menge: 1,600 m³

**05.8 Abbund Brettschichtholz**
Abbinden und aufstellen/ verlegen von
Brettschichtholz GL24c für Fachwerkbinder.
Alle Anschlüsse, Auswechslungen, Verbindungsmittel, Ausklinkungen,Aussparungen, Bohrungen, Kleineisenteile usw. sind, sofern sie nicht in nachfolgender Position ausdrücklich gesondert aufgeführt sind, in den Einheitspreis mit einzukalkulieren.
Querschnitte, Dachform, Einbausituation
und Verbindungsmittel gemäß beiliegenden Architekten-und Statikplänen.
Menge: 57,000 m

**05.9 Einschubtreppe,Holz, 60/120 cm**
Einschubtreppe mit Trittstufen und Treppenwangen, aus Holz, mit Futterkasten, Lukendeckel mit umlaufender Dichtung und Geländer sowie Treppengeländer, in vorhandene Dachraumöffnung.
Geschosshöhe : 3,56 m

Wärmedurchgangskoeffizient
k(W/m²K) : 0 ,77 W/m²K
Futterkastenhöhe : 20 cm
Lukenschutzgeländer : Holz
Stufentiefe  : min 8 cm
Nutzbare Laufbreite : ca. 33 cm
Belastbarkeit :150kg
Neigungseinstellung : durch Stellschraube
Ausführungsart : 2-teilig
Lukenmaße : 60/120 cm
Lukendeckel : Tischlerplatte gefälzt
Oberfläche : endbeschichtet

Angeb. Fabrikat  : .....
Menge: 1,000 St

**05.10 Bohrungen Dreischichtplatte d= 68 mm**
Durchmesser 68 mm in Dreischichtplatte für Elektroinstallationen herstellen
Menge: 20,000 Stk

**05.11 Bohrungen Dreischichtplatte bis d= 200 mm**
Bohrungen Dreischichtplatte bis d= 200 mm für Elektroinstallationen
Menge: 10,000 Stk

**05.12 Deckendurchbruch bis 0,50m²**
kreisrund, quadratisch und rechteckig,
bis 0,50m²
Menge: 65,000 Stk

**05.13 Deckendurchbruch 0,50m² -1,00m²**
kreisrund, quadratisch und rechteckig,
von 0,50m² bis 1,00m²
Menge: 1,000 Stk

### Titel 06 Außenwände

*Hinweis: Hinweis Außenwände*
- Der Beschrieb der Wandaufbauten in den Positionen erfolgt von aussen nach innen.
- Es ist eine erhöhte Toleranz gefordert (halbe Werte der DIN 18202) dies ist in den Einheitspreis mit einzukalkulieren.
- Elementstöße sind mit einzukalkulieren.
- Luftdichtigkeit bzw. Dampfdichtigkeit der Geäudehülle liegt in der Verantwortung des AN.
- Die Übergänge an bauseitige Bauteile (Massivbau, Stahlbau, Fenster) sind luftdicht abzukleben. Es sind entsprechend den zu verbindenden Bauteilen geeignete Materialien zu verwenden. Sämtliche Materialien zur Abdichtung, wie Kleb- und Dichtungsbänder und der Arbeitsaufwand für das fachgerechte Verkleben sind in die Einheitspreise einzukalkulieren.
- Alle Aussenwände sind, falls in den Positionen nicht anders beschrieben, in F30 nach DIN 4102 von innen nach aussen zu errichten.
- Sämtliche für Verbindungsmittel, notwendige Bohrungen, Fräsungen und dergleichen sind, sofern nicht gesondert beschrieben, in die Einheitspreise mit einzukalkulieren.
- Alle tragende Bauteile sind beim Anschluss an Betonbauteile zum Höhenausgleich zu unterlegen und anschließend mit druckfestem Fließmörtel (Mindestfestigkeit C25/30) zu untergießen.
Planmäßige Vergusshöhe 2cm, dies ist in  den Einheitspreis einzukalkulieren.
- Schwellen, Stützen und andere Holzbauteile, die an Betonfertigteile anschließen, sind am Übergang mit einer Trennlage (Bitumen oder gleichwertig) zu unterlegen.
- Das Liefern inkl. eventuellen Sondertransporte und Sonderbewilligungen sind in die Einheitspreise mit einzukalkulieren.
- Bis zum Aufbringen der Notabdichtung ist der Holzbau gegen Regen/ Feuchtigkeit zu schützen.

Sämtliche für Verbindungsmittel, notwendige Bohrungen, Fräsungen und dergleichen sind, sofern nicht gesondert beschrieben, in die Einheitspreise mit einzukalkulieren.

*Hinweis: Hinweis Montage*
- Der Auftragnehmer ist für die Montage der ausgeschriebenen Konstruktion verantwortlich.
Die Stabilität der Konstruktion ist während jeder Montagephase durch den Unternehmer zu gewährleisten.

- Bei der Montage der großformatigen BSP-Elemente ist ein entsprechender Kran erforderlich.
Elementgewicht bis zu ~2,0 to.

- Der AN gewährt folgende Leistungen:
 zuverlässiger Schutz vor Witterungseinflüssen (inkl. Starkwind und Schlagregen), Verschmutzung und mechanischer Beschädigung sämtlicher Konstruktionsteile und der gesamten Konstruktion zu jedem Zeitpunkt bei Lagerung, Transport und Montage bis zur Abnahme
des Werkes durch die Bauleitung (mit Montage fortschreitender, zuverlässiger Witterungsschutz).
Dies gilt insbesondere für im Endzustand sichtbare Holzoberflächen. Witterungsschutz während der
Bauphase muss in die Werkstattplanung einfließen und ist vor Ausführung mit der Bauleitung abzustimmen.
Der Witterungsschutz ist vom Unternehmer tagesaktuell zu erstellen.

**06.1 Aussenwand Typ 1 (Achse A & C)**
Liefern, Abbinden, Aufstellen und montieren von  Holzständerkonstruktion nach DIN 4102-2,
als Außenwand aus Konstruktionsvollholz, inkl. aller Rähm- und Schwellenhölzer sowie aller Anschlüsse an anschließende Bauteile, als abgehängte Konstruktion vom Fachwerk zum Mauerwerk. Am Übergang zum Mauerwerk ist durchgängig umlaufend eine Fuge von 20 mm herzustellen um Bewegungen aus dem Dachtragwerk aufzunehmen . VK Mauerwerk innen = VK Holzständerkonstruktion innen

d= 24cm

Wandhöhe: von 0,86 m bis 1,34m
Einbauhöhe : von ca. +2.55 bis ca. +3,89 (über Fenster/ Türen) bzw. von ca. +3,03 bis ca. 3,89 (über MW)

bestehend aus:
--------------------------

- 30mm Dreischichtplatte,

- 180mm, e=625mm, Rippen vertikal
Schwelle 12/18 NH C24,
Mittelträger 14/18 NH C24,
Rähm 14/18 NH C24
Ständer 12/18 NH C24
Beiholz 10/18 NH C24
dazwischen Dämmung aus Mineralwolle

- 30mm Dreischichtplatte,
--------------------------

Brettsperrholz (BSH) 3s-Platten
Material: Fichte
Oberfläche: Sicht-Qualität

Ständer,Schwellen und Konstruktionshölzer aus
Konstruktionsvollholz C24 nach DIN EN 15497
Holzart : Fichte / Kiefer / Tanne
Sortierklasse : S 10
Holzfeuchte : trocken (15 +/- 3%)
Ständerabstand : 62,5 cm
Verbindungsmittel : Holzschrauben, verzinkt, Nägel

dazwischen
Dämmung aus Mineralwolle Lamellendämmplatten nach
DIN EN13162, Anwendungstyp WAB nach DIN 4108 Teil 10
Dicke: 180mm
Baustoffklasse: A1 nach DIN4102
Wärmeleitfähigkeit: 0,35 W/ (m*K)

Lieferung und Montage der Holzkonstruktion inkl. Dämmmaterial, inkl. aller erforderlichen Verbindungsmittel

Die Wandelemente sollen werkseitig vorgefertigt werden, soweit dies baulich möglich ist. Die Abmessung der Fertigteile sind entsprechend der örtlichen Bedingungen, sowie den örtlichen Transportmöglichkeiten zu planen.
Alle zur Elementierung erforderlichen Verbindungsmittel nach Wahl und Verantwortung des Auftragsnehmers sind in EP zu berücksichtigen.

gemäß Statikpläne und beiligender Holzliste
Menge: 102,000 m²

**06.2 Zulage Außenwand Typ 1 Holzständerkonstruktion d=30cm**
Zulage zu Position "Außenwand Typ 1" zur Ausführung der Holzständerkonstruktion d= 30 cm inklusive dazwischen
liegender Dämmung aus Mineralwolle und beidseitiger Beplankung
Menge: 102,000 m²

**06.3 Außenwand Typ 2 (Achse 1)**
Liefern, Abbinden, Aufstellen und montieren von  Holzständerkonstruktion nach DIN 4102-2,
als Giebelaußenwand (Achse 1) aus Konstruktionsvollholz, inkl. aller Rähm- und Schwellenhölzer sowie aller Anschlüsse an anschließende Bauteile, als abgehängte Konstruktion vom Fachwerk zum Mauerwerk, VK MW innen = VK Holzständerkonstruktion innen

d= 7 cm

Wandhöhe: von 0,74m m bis 3,13m
Einbauhöhe : von ca. +3,05 bis +6,17

bestehend aus:
--------------------------

- 15 mm Dreischichtplatte,

- 40 mm, e=625mm, Rippen vertikal
Schwelle 4/6 NH C24
Rähm 4/6 NH C24
Ständer 6/4 NH C24
dazwischen Dämmung aus Mineralwolle

- 15 mm Dreischichtplatte,
--------------------------

Brettsperrholz (BSH) 3s-Platten
Material: Fichte
Oberfläche: Sicht-Qualität

Ständer,Schwellen und Konstruktionshölzer aus
Konstruktionsvollholz C24 nach DIN EN 15497
Holzart : Fichte / Kiefer / Tanne
Sortierklasse : S 10
Holzfeuchte : trocken (15 +/- 3%)
Ständerabstand : 62,5 cm
Verbindungsmittel : Holzschrauben, verzinkt, Nägel

dazwischen
Dämmung aus Mineralwolle Lamellendämmplatten nach
DIN EN13162, Anwendungstyp WAB nach DIN 4108 Teil 10
Dicke: 40mm
Baustoffklasse: A1 nach DIN4102
Wärmeleitfähigkeit: 0,35 W/ (m*K)

Lieferung und Montage der Holzkonstruktion inkl. Dämmmaterial, inkl. aller erforderlichen Verbindungsmittel

Die Wandelemente sollen werkseitig vorgefertigt werden, soweit dies baulich möglich ist. Die Abmessung der Fertigteile sind entsprechend der örtlichen Bedingungen, sowie den örtlichen Transportmöglichkeiten zu planen.
Alle zur Elementierung erforderlichen Verbindungsmittel nach Wahl und Verantwortung des Auftragsnehmers sind in EP zu berücksichtigen.

gemäß Statikpläne und beiligender Holzliste
Menge: 22,000 m²

**06.4 Außenwand Typ 3 (zwischen Achse 2-3)**
Liefern, Abbinden, Aufstellen und montieren von  Holzständerkonstruktion nach DIN 4102-2,
als Außenwand aus Konstruktionsvollholz, inkl. aller Rähm- und Schwellenhölzer sowie aller Anschlüsse an anschließende Bauteile, als abgehängte Konstruktion vom Fachwerk zum Mauerwerk, VK MW innen = VK Holzständerkonstruktion innen

d= 22 cm

Wandhöhe: von 0,87 m bis 1,36m
Einbauhöhe : +3,05

bestehend aus:
--------------------------

- 30 mm Dreischichtplatte

- 160 mm, e=625mm, Rippen vertikal
Schwelle 16/12 NH C24
Rähm  16/12 NH C24
Ständer 8/16 NH C24
dazwischen Dämmung aus Mineralwolle

- 30 mm Dreischichtplatte

--------------------------

Brettsperrholz (BSH) 3s-Platten
Material: Fichte
Oberfläche: Sicht-Qualität

Ständer,Schwellen und Konstruktionshölzer aus
Konstruktionsvollholz C24 nach DIN EN 15497
Holzart : Fichte / Kiefer / Tanne
Sortierklasse : S 10
Holzfeuchte : trocken (15 +/- 3%)
Ständerabstand : 62,5 cm
Verbindungsmittel : Holzschrauben, verzinkt, Nägel

dazwischen
Dämmung aus Mineralwolle Lamellendämmplatten nach
DIN EN13162, Anwendungstyp WAB nach DIN 4108 Teil 10
Dicke: 160mm
Baustoffklasse: A1 nach DIN4102
Wärmeleitfähigkeit: 0,35 W/ (m*K)

Lieferung und Montage der Holzkonstruktion inkl. Dämmmaterial,  inkl. aller erforderlichen Verbindungsmittel

Die Wandelemente sollen werkseitig vorgefertigt werden, soweit dies baulich möglich ist. Die Abmessung der Fertigteile sind entsprechend der örtlichen Bedingungen, sowie den örtlichen Transportmöglichkeiten zu planen.
Alle zur Elementierung erforderlichen Verbindungsmittel nach Wahl und Verantwortung des Auftragsnehmers sind in EP zu berücksichtigen.

gemäß Statikpläne und beiligender Holzliste
Menge: 11,000 m²

**06.5 Außenwand Typ 4 (Achse 10)**
Liefern, Abbinden, Aufstellen und montieren von  Holzständerkonstruktion nach DIN 4102-2,
als Giebelaußenwand  (Achse 10) aus Konstruktionsvollholz, inkl. aller Rähm- und Schwellenhölzer sowie aller Anschlüsse an anschließende Bauteile, als abgehängte Konstruktion vom Fachwerk zum Mauerwerk, VK MW innen = VK Holzständerkonstruktion innen

d= 24cm

Wandhöhe: von 0,74m m bis 3,13m
Einbauhöhe : von ca. +3,05 bis +6,17

bestehend aus:
--------------------------

- 30mm Dreischichtplatte,

- 180mm, e=625mm, Rippen vertikal
Schwelle 18/12 NH C24
Rähm 18/12 NH C24
Ständer 8/18 NH C24
dazwischen Dämmung aus Mineralwolle

- 30mm Dreischichtplatte,
--------------------------

Brettsperrholz (BSH) 3s-Platten
Material: Fichte
Oberfläche: Sicht-Qualität

Ständer,Schwellen und Konstruktionshölzer aus
Konstruktionsvollholz C24 nach DIN EN 15497
Holzart : Fichte / Kiefer / Tanne
Sortierklasse : S 10
Holzfeuchte : trocken (15 +/- 3%)
Ständerabstand : 62,5 cm
Verbindungsmittel : Holzschrauben, verzinkt, Nägel

dazwischen
Dämmung aus Mineralwolle Lamellendämmplatten nach
DIN EN13162, Anwendungstyp WAB nach DIN 4108 Teil 10
Dicke: 180mm
Baustoffklasse: A1 nach DIN4102
Wärmeleitfähigkeit: 0,35 W/ (m*K)

Lieferung und Montage der Holzkonstruktion inkl. Dämmmaterial, inkl. aller erforderlichen Verbindungsmittel

Die Wandelemente sollen werkseitig vorgefertigt werden, soweit dies baulich möglich ist. Die Abmessung der Fertigteile sind entsprechend der örtlichen Bedingungen, sowie den örtlichen Transportmöglichkeiten zu planen.
Alle zur Elementierung erforderlichen Verbindungsmittel nach Wahl und Verantwortung des Auftragsnehmers sind in EP zu berücksichtigen.

gemäß Statikpläne und beiligender Holzliste
Menge: 22,000 m²

**06.6 Zulage Anarbeiten Holzständerkonstruktion an Fachwerkbinder**
Zulage zu Anarbeiten Holzständerkonstruktion an Fachwerkbinder
Menge: 36,000 Stk

**06.7 Zulage Wetterschutzlasur Dreischichtplatte**
Oberflächenbehandlung der vorgenannten Dreischichtplatten:
Vorvergrauung durch Oxidation und Farbpigmente auf Ölbasis durch mehrfaches fluten und einbürsten der Lasur, stark wasserabweisend, offenporig

Farbton der (Vor-)Vergrauung nach Wahl des AG
Menge: 145,000 m²

**06.8 Zulage Eckausbildung**
Zulage zu vorgenannten Aussenwänden für
das Herstellen von Eckausbildungen (Innen + Aussen)
Menge: 62,000 Stk

**06.9 Liefern und montieren BSH inkl. Mineralfaser (innen)**
Liefern, abbinden und montieren von BSH als Abdeckung der Bewegungsfuge der Außenwände im Inneren des Gebäudes. Einschließlich ausdämmen der Fuge mit Mineralfaser (d=20-30mm), entsprechend Ausführungsplanung Details.

Maße BSH = 40x250mm
Menge: 64,000 m

**06.10 Liefern und montieren BSH inkl. UK (100x240) & Mineralfaser (Achse 2-3)**
Liefern, abbinden und montieren von BSH inklusive Unterkonstruktion aus Kanthölzer (100x240 mm) als Abdeckung der Bewegungsfuge. Einschließlich ausdämmen der Fuge mit Mineralfaser (d= 20-30mm), entsprechend Ausführungsplanung Details.

Maße BSH = 40x250mm
Position: Außenwand zu Aufnahmegehege zwischen Achse 2 und 3
Menge: 11,000 m

**06.11 Liefern und montieren BSH inkl. Mineralfaser (außen)**
Liefern, abbinden und montieren von BSH als Abdeckung der Bewegungsfuge der Außenwände im Inneren des Gebäudes. Einschließlich ausdämmen der Fuge mit Mineralfaser (d=20-30mm), entsprechend Ausführungsplanung Details.

Maße BSH = 40x250mm
Menge: 42,000 m

**06.12 Bohrungen bis 30mm**
durch die gesamten vorgenannten Wandkonstruktionen,
Durchmesser bis 30mm.
Menge: 5,000 Stk

**06.13 Bohrungen bis 80mm**
wie vor jedoch bis 80 mm Durchmesser.
Menge: 5,000 Stk

**06.14 Außenwand Typ 5, Brettsperrholz Außenwand d=20cm**
Brettsperrholz, mehrschichtig massiv aufgebaut aus Nadelholz mit beidseitig glatten, fugenlosen Holzoberflächen, liefern, abbinden und montieren als Außenwand, inklusoveraller Anschlüsse an anschließende Bauteile.

Holzart: Fichte / Tanne / Kiefer
Festigkeitsklasse : C24
Oberfläche: gehobelt und geschliffen
Stärke: 20cm

Position: zwischen Achse 1 und 3 (Außenwand Aufnahmegehege)

gemäß Architektenpläne
Menge: 30,000 m²

**06.15 Zulage Wetterschutzlasur BSP-Wände**
Oberflächenbehandlung der vorgenannten Brettsperrholz-Áußenwand:
Vorvergrauung durch Oxidation und Farbpigmente auf Ölbasis durch mehrfaches fluten und einbürsten der Lasur, stark wasserabweisend, offenporig

Farbton der (Vor-)Vergrauung nach Wahl des AG
Menge: 30,000 m²

**06.16 Wandöffnung bis 0,50m²**
in vor beschriebenen Wandkonstruktionen herstellen,
einschl. zusätzlichen Konstruktionshölzern.
Menge: 6,000 Stk

### Titel 07 Innenwände

**07.1 Innenwand Typ 1, Dreischichtplatte d=30mm (Achse 4&9)**
Liefern, Abbinden, Aufstellen und montieren von Brettsperrholz (BSH) als 3s-Platten, entsprechend der beiligenden Pläne und Statik, inkl. aller Anschlüsse an anschließende Bauteile

Wandhöhe: von ca. 0,35 m bis ca. 2,40 m
Einbauhöhe : +3,56 bis +5,96

Material: Fichte
Oberfläche: Sicht-Qualität
Plattendicke: 30mm
Menge: 22,000 m²

**07.2 Innenwand Typ 2 (Achse 7-8)**
Liefern, Abbinden, Aufstellen und montieren von  Holzständerkonstruktion nach DIN 4102-2,
als Innenwand aus Konstruktionsvollholz, inkl. aller Rähm- und Schwellenhölzer sowie aller Anschlüsse an anschließende Bauteile, als abgehängte Konstruktion vom Fachwerk zum Mauerwerk

d= 24 cm

Wandhöhe: bis ca. 3,03 m
Einbauhöhe : von +-0,00 m bis +3.03 m

bestehend aus:
--------------------------
-  30 mm Dreischichtplatte als Scheibe ausgebildet,

- 180 mm, e=625mm, Rippen vertikal
Schwelle 6/18 NH C24,
Rähm 6/18 NH C24
Ständer18/6 NH C24
dazwischen Dämmung aus Mineralwolle

-  30 mm Dreischichtplatte,
--------------------------
Dreischichtplatte
Holzart : Fichte / Kiefer / Tanne
Sortierklasse : S10
Holzfeuchte : trocken (< 15 %)
Brettdicke : 30 mm
Einsatzbereich : trocken

Ständer,Schwellen und Konstruktionshölzer aus
Konstruktionsvollholz C24 nach DIN EN 15497
Holzart : Fichte / Kiefer / Tanne
Sortierklasse : S 10
Holzfeuchte : trocken (15 +/- 3%)
Ständerabstand : 62,5 cm
Verbindungsmittel : Holzschrauben, verzinkt, Nägel

dazwischen
Dämmung aus Mineralwolle Lamellendämmplatten nach
DIN EN13162, Anwendungstyp WAB nach DIN 4108 Teil 10
Dicke: 180mm
Baustoffklasse: A1 nach DIN4102
Wärmeleitfähigkeit: 0,35 W/ (m*K)

Lieferung und Montage der Holzkonstruktion inkl. Dämmmaterial, inkl. aller erforderlichen Verbindungsmittel, gemäß Statikpläne und beiligender Holzliste

Die Wandelemente sollen werkseitig vorgefertigt werden, soweit dies baulich möglich ist. Die Abmessung der Fertigteile sind entsprechend der örtlichen Bedingungen, sowie den örtlichen Transportmöglichkeiten zu planen.
Alle zur Elementierung erforderlichen Verbindungsmittel nach Wahl und Verantwortung des Auftragsnehmers.
In EP zu berücksichtigen.
Menge: 10,000 m²

**07.3 Zulage Türöffnungen 1,01m x 2,53m**
Zulage zu vorgenannte Position zum Herstellen von Türöffnungen bis ca. 1,01m x 2,53m, mit zugehörigen Auswechslungen, Zusatzhölzern und Befestigungsmitteln.
Menge: 2,000 Stk

**07.4 Innenwand Typ 3 (nichttragend) (Achse 9 & B)**
Liefern, Abbinden, Aufstellen und montieren von  Holzständerkonstruktion nach DIN 4102-2,
als Innenwand aus Konstruktionsvollholz, inkl. aller Rähm- und Schwellenhölzer sowie aller Anschlüsse an anschließende Bauteile,als abgehängte Konstruktion vom Fachwerk zum Mauerwerk

d= 15 cm

Wandhöhe:  von ca. 0,48 m (Achse 9) bis 2,42 m (Achse B)
Einbauhöhe : von ca. +2,55 m bis ca. +3.03 m (Achse 9)
  von ca. +3,56 bis ca. +5.94 m (Achse B)

bestehend aus:
--------------------------

-  15 mm Dreischichtplatte als Scheibe ausgebildet

- 120 mm, e=625mm, Rippen vertikal
Schwelle 6/12 NH C24,
Rähm 6/12 NH C24
dazwischen Dämmung aus Mineralwolle

-  15 mm Dreischichtplatte als Scheibe ausgebildet

--------------------------
Dreischichtplatte
Holzart : Fichte / Kiefer / Tanne
Sortierklasse : S10
Holzfeuchte : trocken (< 15 %)
Brettdicke : 30 mm
Einsatzbereich : trocken

Ständer,Schwellen und Konstruktionshölzer aus
Konstruktionsvollholz C24 nach DIN EN 15497
Holzart : Fichte / Kiefer / Tanne
Sortierklasse : S 10
Holzfeuchte : trocken (15 +/- 3%)
Ständerabstand : 62,5 cm
Verbindungsmittel : Holzschrauben, verzinkt, Nägel

dazwischen
Dämmung aus Mineralwolle Lamellendämmplatten nach
DIN EN13162, Anwendungstyp WAB nach DIN 4108 Teil 10
Dicke: 120 mm
Baustoffklasse: A1 nach DIN4102
Wärmeleitfähigkeit: 0,35 W/ (m*K)

Lieferung und Montage der Holzkonstruktion inkl. Dämmmaterial, inkl. aller erforderlichen Verbindungsmittel

Die Wandelemente sollen werkseitig vorgefertigt werden, soweit dies baulich möglich ist. Die Abmessung der Fertigteile sind entsprechend der örtlichen Bedingungen, sowie den örtlichen Transportmöglichkeiten zu planen.
Alle zur Elementierung erforderlichen Verbindungsmittel nach Wahl und Verantwortung des Auftragsnehmers.
In EP zu berücksichtigen.

gemäß Statikpläne und beiligender Holzliste
Menge: 21,000 m²

**07.5 Innenwand Typ 4, Brettsperrholz d=12 cm**
Brettsperrholz, mehrschichtig massiv aufgebaut aus Nadelholz mit beidseitig glatten, fugenlosen Holzoberflächen, liefern, abbinden und montieren als Außenwand, inklusiver aller Anschlüsse an anschließende Bauteile

Holzart: Fichte / Tanne / Kiefer
Festigkeitsklasse : C24
Oberfläche: gehobelt und geschliffen
Stärke: 12 cm

Position: Aufnahmegehege (Achse B)

gemäß Architektenpläne
Menge: 38,000 m²

**07.6 Liefern und montieren BSH inkl. UK (50x80)& Mineralfaser**
Liefern, abbinden und montieren von BSH inklusive Unterkonstruktion aus Kanthölzer (80x50 mm) als Abdeckung der Bewegungsfuge. Einschließlich ausdämmen der Fuge mit Mineralfaser (d= 20-30mm), entsprechend Ausführungsplanung Details.

Maße BSH = 40x250mm
Menge: 20,000 m

**07.7 Liefern und montieren BSH inkl. UK (50x50) & Mineralfaser**
Liefern, abbinden  und montieren von BSH inklusive Unterkonstruktion aus Kanthölzer (50x50 mm) als Abdeckung der Bewegungsfuge. Einschließlich ausdämmen der Fuge mit Mineralfaser (d= 20-30mm), entsprechend Ausführungsplanung Details.

Maße BSH = 40x250mm
Menge: 197,000 m

**07.8 Liefern und montieren BSH inkl. UK (27x50)& Mineralfaser**
Liefern, abbinden  und montieren von BSH inklusive Unterkonstruktion aus Kanthölzer (27x50 mm) als Abdeckung der Bewegungsfuge. Einschließlich ausdämmen der Fuge mit Mineralfaser (d= 20-30mm), entsprechend Ausführungsplanung Details.

Maße BSH = 40x250mm
Menge: 5,000 m

**07.9 Liefern und montieren BSH inkl. UK(22x50) & Mineralfaser**
Liefern, abbinden  und montieren von BSH inklusive Unterkonstruktion aus Kanthölzer (22x50mm) als Abdeckung der Bewegungsfuge. Einschließlich ausdämmen der Fuge mit Mineralfaser (d= 20-30mm), entsprechend Ausführungsplanung Details.

Maße BSH = 40x250mm
Menge: 2,000 m

**07.10 Zulage BSH Anarbeiten an Fachwerk Untergurt**
Zulage zu der vorgenannten Postion für das Anarbeiten des BSH an den Fachwerk Untergurt

Position: Achse 8 (Büro Leitung)
Menge: 4,600 m

**07.11 Bohrungen bis 30mm**
durch die gesamten vorgenannten Wandkonstruktionen,
Durchmesser 30mm.
Menge: 5,000 Stk

**07.12 Bohrungen bis 80mm**
wie vor jedoch bis 80 mm Durchmesser.
Menge: 5,000 Stk

**07.13 Bohrungen bis 100mm**
wie vor jedoch bis 100 mm Durchmesser.
Menge: 2,000 Stk

**07.14 Bohrungen bis 200mm**
wie vor jedoch bis 200 mm Durchmesser.
Menge: 1,000 Stk

**07.15 Wandöffnung bis 0,50m²**
in vor beschriebenen Wandkonstruktionen herstellen,
einschl. zusätzlichen Konstruktionshölzern.
Menge: 10,000 Stk

### Titel 08 Stahlkonstruktion, Verbindungsmittel

*Hinweis: Stahlbauteile*
Sofern in den Positionen keine weiteren Anforderungen gestellt werden, sind alle Stahlbauteile im Innenbereich sandgestrahlt und grundiert für Kategorie C2 (schutzdauer lang) nach DIN EN ISO 12944. Stahlbleche bis 3mm Dicke sowie sämtliche Aussenbauteile aus Stahl sind feuerverzinkt mit Schichtdicken gemäß DIN EN ISO 1461 auszuführen.

Für die Stahlsortenauswahl im Hinblick auf Bruchzähigkeit sowie Eigenschaften in Dickenrichtung ist DIN EN 1993-1-10 zu beachten.

*Hinweis: Verbindungsmittel*
1. Gemäß VOB sind folgende Verbindungsmittel als Nebenleistung in die Einheitspreise einzukalkulieren:
Drahtstifte, Rillennägel bis D=6
Schrauben bis D= 6,0x100

2. Detaillierte Ausführung nach Ausführungsstatik.

3. Art und Aufbau des Anstriches der Stahlteile, evt.
Verzinkung der im Freien stehenden Bauteile:
  Korrosionsschutz nach (DIN 55298)
  Entrostungsgrad SA 2 1/2
  Grundbeschichtung 40 my
  Deckbeschichtung  80 my

Der Herstellerbetrieb der tragenden, geschweißten Stahlteile muss über die Herstellerqualifikation Klasse B nach DIN 18800-7 verfügen. Die Stahlkonstruktion ist entsprechend den Anforderungen der Ausführungsklasse EXC2 herzustellen. Der Herstellerbetrieb muss über die Eignungsnachweise bzw. Zertifikate der entsprechenden Qualifikation und Qualitätssicherung (WPK) verfügen.

Sofern nicht separat aufgelistet, sind die Schweißnähte gemäß DIN EN ISO 5817 nach der Bewehrungsgruppe C auszuführen. Alle Kehlnähte KN a= 4mm, sofern nicht abweichend angegeben.
Baustellenschweißung teilweise erforderlich.

Brandschutztechnisch nicht geschützte Stahteile sind mit einem zugelassenen Brandschutzanstrich zu versehen.
Schichtdicken sind entsprechend der geforderten Brandwiderstandsdauer und dem U/A- Verhältnis des Bauteils zu wählen. Deckanstrich gemäß Angabe Architekt, Deckanstrich und Brandschutzsystem müssen aufeinander abgestimmt sein.

*Hinweis: Stahlteile (Blechformteile geschweißt)*

**08.1 Balkenträger BTN 160**
mit bauaufsichtlicher Zulassung,
zum Verbinden von Holzbauteilen,
Anzahl und Verwendung nach
statischer Vorgabe.

Fabrikat: Simpson BTN 160
oder gleichwertig
Menge: 6,000 Stk

**08.2 Schlitzblech, Obergurt t=8mm**
FLA 1170x740-8 S235,
je 14 Bohrungen für Stabdübel, Durchmesser 20mm

gemäß Statikpläne (Detail B3.1)
Menge: 20,000 Stk

**08.3 Schlitzblech, Obergurt t=8mm**
FLA 560x160-8 S235,
je 6 Bohrungen für Stabdübel, Durchmesser 20mm

gemäß Statikpläne (Detail B3.2)
Menge: 40,000 Stk

**08.4 Schlitzblech, Obergurt t= 10 mm**
FLA 950x800-10 S235,
je 40 Bohrungen für Stabdübel, Durchmesser 20mm

gemäß Statikpläne (Detail B3.3)
Menge: 40,000 Stk

**08.5 Schlitzblech, Obergurt t=8mm**
FLA 430x140-8 S235,
je 6 Bohrungen für Stabdübel, Durchmesser 20mm

gemäß Statikpläne (Detail B3.4)
Menge: 40,000 Stk

**08.6 Schlitzblech,Untergurt t=8mm**
FLA 4400x1400-8 S235,
je 6 Bohrungen für Stabdübel, Durchmesser 20mm

gemäß Statikpläne (Detail B3.5)
Menge: 20,000 Stk

**08.7 Schlitzblech, Untergurt t=8mm**
FLA 550x420-8 S235,
je 8 Bohrungen für Stabdübel, Durchmesser 20mm

gemäß Statikpläne (Detail B3.6)
Menge: 40,000 Stk

**08.8 Schlitzblech, Stützen t=8mm**
FLA 530x370-8 S235,
je 6 Bohrungen für Stabdübel, Durchmesser 20mm

gemäß Statikpläne (Detail B3.9)
Menge: 40,000 Stk

**08.9 Blechteil, Stützen t= 20 mm**
FLA 160x120-20 S235,

gemäß Statikpläne (Detail B3.9)
Menge: 20,000 Stk

**08.10 Blechteil, Stützen 40x40, l=140mm**
Schubkangge als Vierkantstab 40x40, l=140mm,
a=6mm ringsum

gemäß Statikpläne (Detail B3.9)
Menge: 20,000 Stk

**08.11 Blechteil, Stützen t=8mm**
FLA 60x800-8 S235,

gemäß Statikpläne (Detail B3.9)
Menge: 20,000 Stk

**08.12 Schlitzblech, Aussteifungsstrebe t=8mm**
FLA 410x140-8 S235,
je 4 Bohrungen für Stabdübel, Durchmesser 20mm

gemäß Statikpläne (Detail A5.6.1)
Menge: 9,000 Stk

**08.13 Blechteil, Aussteifungsstrebe t= 20 mm**
FLA 200x120-20 S235,

gemäß Statikpläne (Detail A5.6.1)
Menge: 4,000 Stk

**08.14 Blechteil, Aussteifungsstrebe 40x40, l=140mm**
Schubkangge als Vierkantstab 40x40, l=140mm,
a=6mm ringsum

gemäß Statikpläne (Detail B3.9)
Menge: 4,000 Stk

**08.15 Blechteil, Aussteifungsstrebe t=8mm**
FLA 60x60-8 S235,
a= 6mm (ringsum)

gemäß Statikpläne (Detail A5.6.1)
Menge: 4,000 Stk

**08.16 Schlitzblech, Aussteifungsstrebe t=8mm**
FLA 410x140-8 S235,
je 8 Bohrungen für Stabdübel, Durchmesser 20mm

gemäß Statikpläne (Detail A5.6.2)
Menge: 4,000 Stk

**08.17 Blechteil, Aussteifungsstrebe t= 20 mm**
FLA 200x120-20 S235,

gemäß Statikpläne (Detail A5.6.2)
Menge: 2,000 Stk

**08.18 Blechteil, Aussteifungsstrebe 40x40, l=140mm**
Schubknagge als Vierkantstab 40x40, l=140mm,
a=6mm ringsum

gemäß Statikpläne (Detail A5.6.2)
Menge: 2,000 Stk

**08.19 Blechteil, Aussteifungsstrebe t=8mm**
FLA 60x60-8 S235,
a= 6mm (ringsum)

gemäß Statikpläne (Detail A5.6.2)
Menge: 2,000 Stk

*Hinweis: Schrauben*

**08.20 Spax SK Ø10 - VG L=140**
mit bauaufsichtlicher Zulassung,
zum Verbinden von Holzbauteilen,
Anzahl und Verwendung nach
statischer Vorgabe.
Menge: 185,000 Stk

**08.21 Spax SK Ø10 -VG L=280**
mit bauaufsichtlicher Zulassung,
zum Verbinden von Holzbauteilen,
Anzahl und Verwendung nach
statischer Vorgabe.
Menge: 17,000 Stk

**08.22 Spax SK Ø8 -TG L=300**
mit bauaufsichtlicher Zulassung,
zum Verbinden von Holzbauteilen,
Anzahl und Verwendung nach
statischer Vorgabe.
Menge: 1489,000 Stk

**08.23 Spax SK Ø8 -VG L=200**
mit bauaufsichtlicher Zulassung,
zum Verbinden von Holzbauteilen,
Anzahl und Verwendung nach
statischer Vorgabe.
Menge: 235,000 Stk

**08.24 Spax TK Ø8 -VG L=300**
mit bauaufsichtlicher Zulassung,
zum Verbinden von Holzbauteilen,
Anzahl und Verwendung nach
statischer Vorgabe.
Menge: 126,000 Stk

**08.25 Spax SK Ø8 -VG L=350**
mit bauaufsichtlicher Zulassung,
zum Verbinden von Holzbauteilen,
Anzahl und Verwendung nach
statischer Vorgabe.
Menge: 38,000 Stk

**08.26 Spax SK Ø8 -VG L=280**
mit bauaufsichtlicher Zulassung,
zum Verbinden von Holzbauteilen,
Anzahl und Verwendung nach
statischer Vorgabe.
Menge: 202,000 Stk

**08.27 Spax TK Ø8 -VG L=200**
mit bauaufsichtlicher Zulassung,
zum Verbinden von Holzbauteilen,
Anzahl und Verwendung nach
statischer Vorgabe.
Menge: 227,000 Stk

*Hinweis: Sonstige Verbinder*

**08.28 Gerberverbinder GERW 160**
Oberfläche verzinkt,
mit bauaufsichtlicher Zulassung,
zum Verbinden von Holzbauteilen,
Anzahl und Verwendung nach
statischer Vorgabe.
Fabrikat: Simpson Geberberverbinder GERW 160
oder gleichwertig

Angebotenes Fabrikat:

....................................
Menge: 84,000 Stk

**08.29 Lochblech NP 1560220**
Oberfläche verzinkt,
mit bauaufsichtlicher Zulassung,
zum Verbinden von Holzbauteilen,
Anzahl und Verwendung nach
statischer Vorgabe.
Fabrikat: Simpson  Lochblech NP 15/16/220
oder gleichwertig

Angebotenes Fabrikat:

....................................
Menge: 67,000 Stk

**08.30 Balkenschuh BSIN 120/160**
mit nach aussen oder innenliegenden Schenkel,
Oberfläche verzinkt,
mit bauaufsichtlicher Zulassung,
zum Verbinden von Holzbauteilen,
Anzahl und Verwendung nach
statischer Vorgabe.
Fabrikat: Simpson Balkenschuh BSIN 120/60
oder gleichwertig

Angebotenes Fabrikat:

....................................
Menge: 6,000 Stk

**08.31 Balkenschuh BSNN 120/160**
mit nach aussen oder innenliegenden Schenkel,
Oberfläche verzinkt,
mit bauaufsichtlicher Zulassung,
zum Verbinden von Holzbauteilen,
Anzahl und Verwendung nach
statischer Vorgabe.
Fabrikat: Simpson BSNN 120/160
oder gleichwertig

Angebotenes Fabrikat:

....................................
Menge: 6,000 Stk

**08.32 Winkelverbindung AKR135**
Oberfläche verzinkt,
mit bauaufsichtlicher Zulassung,
zum Verbinden von Holzbauteilen,
Anzahl und Verwendung nach
statischer Vorgabe.
Fabrikat: Simpson Winkelverbinder AKR 135
oder gleichwertig

Angebotenes Fabrikat:

....................................
Menge: 8,000 Stk

**08.33 Winkelverbindung ABR105**
Oberfläche verzinkt,
mit bauaufsichtlicher Zulassung,
zum Verbinden von Holzbauteilen,
Anzahl und Verwendung nach
statischer Vorgabe.
Fabrikat: Simpson Winkelverbinder ABR 105
oder gleichwertig

Angebotenes Fabrikat:

....................................
Menge: 11,000 Stk

**08.34 Stabdübel Ø20/160 - S235**
Durchmesser 20mm,
Länge: 160mm,
Enden angefast,
S 235 JR gemäß DIN EN 10025
Menge: 1672,000 Stk

**08.35 PB Ø16/360 - S235**
Passbolzen für Holzverbindungen.

Material : S235
Durchmesser: 16 mm
Einzellänge : 360 mm
Menge: 50,000 Stk

**08.36 Schwerlastanker FAZ II 12/160 A4**
Oberfläche verzinkt,
mit bauaufsichtlicher Zulassung,
zum Verbinden von Holzbauteilen,
Anzahl und Verwendung nach
statischer Vorgabe.
Menge: 11,000 Stk

**08.37 Schwerlastanker FAZ II 16/160 A4 + US 68/6**
Oberfläche verzinkt,
mit bauaufsichtlicher Zulassung,
zum Verbinden von Holzbauteilen,
Anzahl und Verwendung nach
statischer Vorgabe.
Menge: 11,000 Stk

**08.38 Schwerlastanker FAZ II 12/160 A4 + US 58/6**
Oberfläche verzinkt,
mit bauaufsichtlicher Zulassung,
zum Verbinden von Holzbauteilen,
Anzahl und Verwendung nach
statischer Vorgabe.
Menge: 11,000 Stk

**08.39 Brandschutzanstrich, F30**
herstellen eines Brandschutzanstrichs, F30, auf den
vorbeschriebenen Stahlbauteilen auf Profilen und Kleinflächen.
Menge: 5,000 m²
